# Muster-Leistungsbeschreibung
Leistungsbeschreibung (GAEB 90, DA81)
Währung: EUR

## Rissinstandsetzung Spiralanker-System
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zu Statiker/Tragwerksplaner

Eine Instandsetzung von gerissenen Mauerwerken
mit einem Spiralankersystem bedeutet immer einen
Eingriff in das statische System eines Bauwerks.

Es ist grundsätzlich eine genaue Bestands- und
Schadensaufnahme sowie die Ermittlung
der Schadensursachen durchzuführen.

Durch einen Statiker/Tragwerksplaner sind neben einem
Standsicherheitsnachweis für die betreffende Wand
folgende Kennwerte objektspezifisch festzulegen und zu
dokumentieren:
- Anwendbarkeit des Verfahrens
- Anordnung der Spiralanker,
- Länge und Durchmesser der Spiralanker,
- erforderliche Breite und Tiefe der Nut /Fuge für
  die Spiralanker,
- Anforderungen an den System zugehörigen
Spiralankermörtel

*Hinweis*
Hinweis zur Überprüfung der
instandzusetzenden Flächen

Die instandzusetzenden Flächen
sind auf Verschmutzungen, Verfärbungen, Hohllagen,
Durchfeuchtungen, Flecke und Risse zu überprüfen.

Der Untergrund muß sauber, tragfähig, frei von
biologischem Bewuchs, Tensiden,
Staub- und Schalmittel-, Öl- und Fettrückständen
u.a. trennenden Substanzen sein.

Baumängel wie Risse, rissige Fugen, fehlerhafte
Anschlüsse, aufsteigende und hygroskopische
Feuchtigkeit müssen vorher beseitigt werden.

Bei Vorhandensein von bauschädlichen Salzen
ist eine quantitative Schadsalzanalyse unerlässlich.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

*Hinweis*
Hinweis zu Aufwand für
Probe-/Musterflächen

Die Kosten für das Herstellen von Probe- und/oder
Musterflächen incl. Schutzmaßnahmen für angrenzende
und nicht zu behandelnde Flächen sind in die
Einheitspreise einzukalkulieren, ebenso das Vorhalten
dafür notwendiger Materialien, Werkzeuge, Maschinen
und Geräte.

### Titel 00002 Rissinstandsetzung

**00002.0001 Putz entfernen und defekte Fugen ausräumen**
Putz im Bereich der Mauerwerksrisse zu
jeder Seite hin in einer Breite von mind.
75 cm (Gesamtbreite 150 cm) restlos entfernen.

Verbleibender Altputz muss fest am Untergrund haften.
Kanten des Altputzes brechen.

Defekte, nicht tragfähige Fugen im Rissbereich
mind. 2 cm tief bzw. in doppelter Fugenbreite
ausräumen.
Die Fugenflanken möglichst nicht beschädigen.
Anschließend den Fugenraum mit ölfreier Druckluft
ausblasen.

Mauerwerk trocken reinigen und einen sauberen,
tragfähigen Untergrund herstellen
Einheit: m2

**00002.0002 Herstellung der Nut für den Einbau der Spiralanker in verputztem Mauerwerk**
Nut im Mauerwerk
beidseitig des vertikalen Rissverlaufs
mind. 40 cm lang
zzgl. einseitges, wechselndes Versatzmaß
von ca. 20 cm (d. h. Mindestlänge 100 cm)
vorzugsweise in vorhandenen Lagerfugen
mit einer Tiefe von ca. 6 cm
mit geeignetem Werkzeug herstellen.
Verankerungslänge: 50 cm beidseitig des Risses

Die Breite der Nut ist so auszubilden, dass
eine vollständige Ummantelung mit
Spiralankermörtel erreicht wird.

Breite der Nut:
- bei Ankerdurchmesser  6mm: mind. 10 mm
- bei Ankerdurchmesser  8mm: mind. 15 mm

Fuge durch Aussaugen reinigen.
Es sind saubere, staubfreie und
tragfähige Fugenflanken herzustellen.

Vor Einbau des Spiralankermörtels
sind die Fugen gründlich mit Wasser vorzunässen.

Die genaue Anordnung, Verankerungslängen,
vertikalen Abstände sowie Einbautiefe der Spiralanker
sind vom
Statiker/Tragwerksplaner festzulegen.
Einheit: m

**00002.0003 Einbau von Spiralankern in verputztemMauerwerk**
Liefern und Einbauen von Verstärkungen des Mauerwerks
mit Hilfe von Remmers Spiralankern und systemgerechtem
Remmers Spiralankermörtel.

Durchmesser und Länge der Spiralanker sowie
Spezifikation (Festigkeitsklasse) des
Spiralankermörtels sind  vom
Statiker/Tragwerksplaner festzulegen.

Die offene gereinigte Fuge vornässen.
Erste Lage Remmers Spiralankermörtel mittels
Fugenpistole,
z.B. Cox Ultrapoint  ca. 2 cm dick hohlraumfrei
einbringen
und den Remmers Spiralanker eindrücken.
Anschließend zweite Mörtellage hohlraumfrei frisch in
frisch
bis zur Endoberfläche einbringen,
und mit Fugeisen nacharbeiten.
Der Spiralanker muss vollständig mit Mörtel
umschlossen sein.

Wartezeit bis zur Applikation
nachfolgender Schichten: mind. 24 Std.

Verbrauch:
ca. 1,7 kg/l Hohlraum Remmers Spiralankermörtel
  M20 <1028>
ca. 1,7 kg/l Hohlraum Remmers Spiralankermörtel
  M30 <1030>
1 m/m Remmers Spiralanker, Durchmesser 6 mm <4331>
1 m/m Remmers Spiralanker, Durchmesser 8 mm <4334>
Einheit: m2

**00002.0004 Riss- und Hohlraumverfüllung im Mauerwerk (BSP 3)**
Füllen von Rissen und Hohlräumen im Mauerwerk
mit fließfähigem, mineralischem Füll-und
Injektionsmörtel
Remmers BSP 3.
durch Injektion im Niederdruckverfahren mit geeigneter
Injektionspumpe über Einfüllstutzen/Injektionspacker.

Rissoberfläche mit Remmers SP Levell
mind. 24 Std. vor Montage der
Einfüllstutzen/Injektionspacker verdämmen.
Bohrlöcher zur Aufnahme der Einfüllstutzen /
Packer für die Riss- und Hohlraumverfüllung
herstellen und geeignete
Einfüllstutzen/Injektionspacker im Rissverlauf
montieren.

Bohrlochabstand: _____ cm
Bohrlochdurchmesser entsprechend der verwendeten
Injektionspacker.

Vor Beginn der Arbeiten werden durch Probeinjektion
und Beurteilung von repräsentativen
Musterflächen die Parameter des Verfahrens,u.a.
Lage der Bohrungen, Bohrlochabstand und Bohrlochtiefe,
max. Injektionsdruck beim Verpressen
festgelegt.
Zielstellung:
vollständige, fehlstellenfreie Verfüllung der Risse
und ggf.
vorhandener Fehlstellen über den gesamten
Wandquerschnitt.

Verbrauch:
ca. 1,2 kg/l Hohlraum Remmers BSP 3 <0312>
ca. 9,5 kg/m² u. cm Schichdicke
  Remmers SP Levell <0401>
Einheit: m2

**00002.0005 Egalisierung und Neuverputz im Rissbereich**
Neuverputz der freigelegten Mauerwerksflächen
Putz über Risse im Mauerwerk entkoppeln.

Trennlage, z. B. Glasvlies, aufbringen und
einen nichtrostenden Putzträger
Fabrikat:___________________________
sach- und fachgerecht befestigen.

Verputz in zwei Lagen frisch in frisch mit
Remmers NHL Top Historic

Mindestüberdeckung des Putzträgers: 1,0 cm.

Im oberen Drittel des Putzes Armierungsgewebe
Remmers Tex 6,5/100 einbetten.

Angemischtes Material von Hand oder
mit geeigneter Maschinentechnik auf
den vorbereiteten Untergrund aufbringen
und mit dem Richtscheit abziehen.
Schichtdicke einlagig 15-30 mm.
Nach Ansteifen mit dem Schwammbrett abreiben. Die Schichtdicke muss
mind. 2,0 cm betragen.
Soll eine Glätte- oder Dekorschicht aufgebracht werden, ist die Oberfläche nach dem
Ansteifen mit dem Gitterrabot aufzurauen

Verbrauch:
Ca. 16 kg/m²/cm Schichtdicke
Remmers NHL Top Historic <0490>
1,1 m²/m² Remmers Tex 6,5/100 <0236>
Einheit: m2
